# Winterst. Fenster 2.BA
Angebotsaufforderung (GAEB DA XML 3.1, DA83)
Währung: EUR
Erstellt mit: G&W CALIFORNIA PRO, CALIFORNIA PRO V13.1.06, 13.08.2026

## Tischlerarbeiten
Datum: 13.08.2026

### 1 Vorbemerkungen

*Hinweis: Zusätzliche. Technische Vertragsbedingungen*
ZUSÄTZLICHE TECHNISCHE VERTRAGSBEDINGUNGEN
1. Allgemeine technische Vertragsbedingungen

1.01 Maßgebend für die Durchführung der in der Leistungsbeschreibung enthaltenen
Leistungspositionen sind die Allgemeinen Technischen Vorschriften für Bauausführungen (ATV)
der Verdingungsordnung für Bauleistungen (VOB) Teil C sowie insbesondere auch:
 DIN 18 299 Allgemeine Regelungen für Bauarbeiten jeder Art
 DIN 18 459 Abbruch- und Rückbauarbeiten
 DIN 18 355 Tischlerarbeiten
 DIN 18 361 Verglasungsarbeiten
 DIN 18 363 Maler- und Lackierarbeiten - Beschichtungen

1.02 Alle erbrachten Leistungen sowie die verwendeten Stoffe, Materialien, Bauteile und
Bestandteile inkl. dazugehöriger ergänzender Leistungen, müssen grundsätzlich den
Anforderungen der VOB Teil C und den einschlägigen DIN-Normen entsprechen. Die Ausführung
erfolgt einschließlich aller Nebenleistungen, auch wenn diese im Text nicht erwähnt werden.
Die Kosten dafür sind in den vertraglichen Einheitspreisen abgegolten.

1.03 Die Abrechnung der Arbeiten und Leistungen erfolgt, soweit nicht anders vertraglich
vereinbart, nach VOB.

2. Angaben zur Baustelle

2.01 Die zukünftige Baustelle befindet sich in Winterstein, Am Wallgraben 3. (Altes Schloss, Winterstein.
Aufgrund der örtlichen Gegebenheiten wird dringend angeraten, sich über Art und Umfang der Leistungen vor Ort zu informieren.
Bei der geplanten Maßnahme handelt es sich um die Fenstererneuerung im Obergeschoss innerhalb einer Arztpraxis und im Erdgeschoss in einem leer stehenden Bereich. Der Austausch der Fenster hat in Abstimmung mit der Arztpraxis und deren Öffnungszeiten zu erfolgen.
Der AN hat die Arbeiten unter Einbehaltung aller aktuellen gesetzlichen, arbeitsschutzrechtlichen und berufsgenossenschaftlichen Vorschriften und Regeln selbst zu wählen. Hierfür anfallende Kosten sind in die jeweiligen
Positionen einzukalkulieren.
Die Baustelle befindet sich in einer innerörtlichen Umfahrung mit längeren Ampelschaltzeiten. Dies ist für die An-und Abfahrzeiten relevant. Die Umfahrung selbst behindert die Fensterbauarbeiten nicht. Das Parken mit einem Transporter am Gebäude ist gewährleistet.

2.02 Die Baustelle des Bauvorhabens ist über die Arztpraxis und von außen über eine Grünfläche erreichbar.

2.03 Die Baustelleneinrichtung ist auf dem Grundstück vorgesehen und für den AN kostenfrei.
Die Lage und erforderliche Größe der Baustelleneinrichtung wird bei der Bauanlaufberatung
festgelegt.

2.04 Der AN haftet für Beschädigungen jeglicher Art und Ersatzansprüche Dritter im straf- und zivilrechtlichen Sinne.

2.05 Als Arbeitszeiten können die werktags üblichen Zeiten in Abstimmung mit der Praxis genutzt werden.

3. Angaben zur Ausführung

3.01 Der AN hat unmittelbar nach Zuschlag an einer Bauanlaufberatung zur ordnungsgemäßen
Durchführung des Bauvorhabens teilzunehmen. Der Termin wird nach Zuschlag festgesetzt. Bei der
Bauanlaufberatung werden erforderliche Zwischentermine abgestimmt.

Die für die Ausführung notwendigen Lage- und Höhenbezüge werden gemeinsam mit der
Bauleitung vor Ort festgelegt. Die dafür notwendigen Hilfsmittel für Vermessung und
Absteckung sowie erforderliche Zeitaufwendungen sind in die Einheitspreise mit
einzukalkulieren und werden nicht gesondert vergütet.

3.02 Der Nachweis der geordneten Entsorgung ist jeweils unmittelbar zu erbringen und
dem AG auf Verlangen nachzuweisen.

3.03 Der Auftragnehmer hat die vom Auftraggeber zur Verfügung gestellten  Unterlagen zu
prüfen und bei Bedarf nach Absprache mit der Bauleitung dem aktuellen Stand der
Bauausführung anzupassen.

3.04 Die Abstimmung und Koordinierung der unter vorliegendem LV auszuführenden Arbeiten
mit den am Bau beteiligten Gewerken hat frühzeitig und laufend während der Bauausführung
zu erfolgen. Dazu wird bei Bedarf (Terminfestlegung bei Bauanlaufberatung) eine Baubesprechung
durchgeführt.

3.05 Die fachlich qualifizierte Betreuung und Überwachung bei der Abwicklung der unter dem
vorliegenden LV auszuführenden Leistungen vor und während der Bauzeit und die Teilnahme
an den Planungs- und Bauleiterbesprechungen, insbesondere die Mitwirkung bei der
Koordinierung und Einhaltung der Terminplanung gehören zum Leistungsumfang und
sind mit den vertraglichen Einheitspreisen abgegolten.

3.06 Alle Leistungen, Nebenleistungen und der Geräteeinsatz beinhalten auch die Vorsorge- und
Schutzmaßnahmen zur Minimierung von Lärm, Erschütterungen, Schmutz und sonstigen
Beeinträchtigungen. Die hierfür erforderlichen Aufwendungen sind in den Einheitspreisen zu berücksichtigen.

3.07 Bauteile aller Art oder Pflanzenbestände, die der Verschmutzung oder Beschädigung
ausgesetzt sind, sind ohne besondere Aufforderung vor Arbeitsbeginn in geeigneter Weise
vom AN für die Dauer der Bauzeit zu schützen. Gleiches gilt für neue, vom AN
zu erstellende oder einzubauende Bauteile.

3.08 Das Fernhalten / Ableiten von Niederschlagswasser gehört während der gesamten Bauzeit
zum Leistungsumfang des AN.

3.09 Im LV aufgeführte Ergänzungen und Erweiterungen zu den DIN, Vorschriften,
Verordnungen usw. sind in ihrer Anwendung vorrangig und übergeordnet.

3.10 Alle für die Durchführung der nachstehend ausgeschriebenen Arbeiten erforderlichen Arbeits-,
Schutz- und Flächeneinrüstungen sind in die Einheitspreise mit einzukalkulieren, einschließlich
An- und Abfuhr sowie Auf- und Abbau. Eine besondere Vergütung hierfür erfolgt nicht.

3.11 Nach Fertigstellung der gesamten Leistungen ist eine förmliche Abnahme der vertraglich vereinbarten
Leistungen durchzuführen.

3.12 Grundlage der Schlussrechnung ist ein von AG und AN gemeinschaftlich  durchzuführendes Aufmaß der
tatsächlich erbrachten Leistungen.

### 2 Sicherheits- und Baustelleneinrichtung

**2.1 Baustelleneinrichtung**
Baustelle einrichten, vorhalten über den vereinbarten
Leistungszeitraum, einschl. Mieten, Pacht, Gebühren,
Verbrauchs- und Abschreibungskosten, etc. sowie
anschließendem Beräumen,
Säubern und Wiederherstellen der Fläche, in Position
enthalten, sofern nicht in anderen Einzelpositionen bereits
erfasst sind:
- Maschinen, Geräte, Werkzeuge und sonstige Betriebsmittel
- Material-, Vorhaltekosten und Lohnkosten in Verbindung mit
  der BE
- Lager- und Arbeitsplätze, Baubüros, Unterkünfte, Werkstätten
  und dgl.
- Baustellenbeleuchtung
- Anlegen von Zufahrtswegen zur Baustelle, sowie Lagerplätze,
  sonstige Platzbefestigungen und Wege im Baustellenbereich
- Verkehrssicherungsmaßnahmen entlang der Baustelle,
  insbesondere auf und vor den Grundstücken, einschl.
  Säuberung und Schneeberäumung der Zufahrten, ausreichende Warnbeleuchtung
- alle sonstigen Kosten, die den AN zur ordnungsgemäßen
  Durchführung der Bauaufgabe zu erbringen hat
- ebenso sind die Nachbargrundstücke an den Grenzen
  zuverlässig und unfallsicher zu schützen,
- maßgeblich sind ebenso die Forderungen des Amtes für
 öffentliche Ordnung,  der Bauberufsgenossenschaften
 und sonst mitwirkender Behörden, Amtsstellen
 und Körperschaften.

Der Auftragnehmer hat behördliche Anträge für
Einrichtung und Beseitigung von Anlagen, etc. ohne
Mitwirkung des Auftraggebers zu stellen.

Beseitigung sämtlicher Beschädigungen an Nachbar- oder
öffentlichen Grundstücken, Straßen, Gehwegen usw.,
welche während der gesamten Bauzeit aufgetreten sind.

Antransport, Aufstellen, Einrichten und Abtransport
von erf. Unterkünften, Werkstätten, Lagerschuppen und
dergleichen.
Der AN hat selbst zu prüfen, welche Einrichtungen zur
ordnungsgemäßen Durchführung der Bauleistung notwendig
sind.
Hierfür anfallende Kosten und Gebühren sind in dem
Einheitspreis einzukalkulieren.

Geltungsbereich: Gewerk Tischlerarbeiten
Menge: 1,000 psch

**2.2 Gerüst oder Hebebühne**
Stellung für den Fenstereinbau aller erforderlichen Gerüste und oder
Hebebühnen inkl. Außengerüst falls für den Fenstereinbau erforderlich.
Der Aufwand ist von der Montagetechnologie abhängig und ist für die
eigenen Arbeiten zu kalkulieren. Der Einbau von 5 Fenstern erfolgt im ersten OG und der Einbau von 9 Fenstern erfolgt im Erdgeschoss.
Brüstungshöhe von außen gemessen im Obergeschoss ca. 5,50 m im Erdgeschoss ca. 2,10 m
Menge: 1,000 psch

### 3 Lieferung und Montage

**3.1 Musterfenster / Zeichnungen**
Vor Beginn der Fensterfertigung ist ein Musterfenster oder wahlweise sind Zeichnungen (Außenansicht, Vertikal- und Horizontalschnitt)  im Maßstab 1:10 oder genauer anzufertigen. Das Fenster oder die Zeichnungen sind mit der Denkmalbehörde abzustimmen und anzupassen. Erst wenn Einvernehmen besteht ist mit der Fensterproduktion zu beginnen.

Ausführung :................................................
  (Fenster oder Zeichnungen) Bietereintrag
Menge: 1,000 psch

**3.2 Fenster Abbruch**
Fenster inkl. Innenfutter vorsichtig ausbauen und fachgerecht als AIV-Holz entsorgen.
Fenstergröße: bis ca. 85/170 cm
Menge: 13,000 St

**3.3 Verschattung**
Lamellenvorhänge und oder Faltstores vorsichtig von den Altfenstern demontieren und für neue Fenster vorhalten oder auf Anweisung entsorgen.
Menge: 8,000 St

**3.4 Verschattung anbringen**
Demontierte Verschattung der Vorposition wieder an den neuen Fenstern anbringen.
Menge: 4,000 St

**3.5 Fenstereinbau 85/170**
Fenster optisch exakt gleich zu den bestehenden schon neuen Fenstern fertigen, liefern und fachgerecht inkl. aller Nebenleistungen einbauen. Die beiliegenden Schnitte sind von den vorhandenen Fenstern. Die Profilierungen der Fenster sind exakt abzugreifen und 1:1 herzustellen.
Jedes Fenster ist einzeln zu messen und passgenau in die vorhandenen Fensteröffnung einzubauen. Der Einbau hat außen schlagregendicht und innen dampfdicht zu erfolgen. Innen eventuell sichtbare Fugen zwischen Fenster und Futter sind mit Acryl zu verschließen und in Fensterfarbe zu streichen. Außen hat der Anschluss sauber an die Faschen und die Fensterbankverblechung zu erfolgen
Fensterausführung:
- Holzfenster aus splintfreiem Lärchenholz, Farbe Weiß wie Bestand endbehan
  delt mit Hirnholz und Fugenversiegelung
- Größe gesamt ca. 85 / 170 cm (EG-Fenster)
- Oberlicht als Dreh-Kippflügel mit breiter profilierter Sprosse
- Regenschienen sind mit "Wetterschenkel" aus Holz zu verkleiden
- Kämpfer profiliert wie neuere Bestandsfenster
- Fensterflügel einflüglig / Drehkipp mit breiter profilierter Sprosse,
  welche mindestens glasteilenden Charakter hat.
- Zwei Scheiben Isolierverglasung Ug-Wert 1,1 W/(m²*K) oder kleiner
Menge: 8,000 St

**3.6 Fenstereinbau 85/140**
Fenstereinbau wie vor, jedoch 85/140 im Obergeschoss.
Die OG-Fenster haben im Oberlicht keine Sprosse
Menge: 4,000 St

**3.7 Fenstereinbau 55/70**
Fenstereinbau wie vor, jedoch 55/70 im EG ohne Kämpfer und ohne Sprossen
Menge: 1,000 St

**3.8 Futter neu**
Innenfensterfutter aus einheimischem Holz inkl. Massivholzfensterbank analog dem Bestand neu fertigen, Farbe Weiß endbehandelt, liefern und fachgrecht inkl. aller Nebenleistungen einbauen. Der Anschluss an die Wandflächen ist sauber herzustellen.
Größe: bis 85/170 cm
Tiefe: bis 20 cm, Fensterbank bis 25 cm.
Deckbrett ca. 6,5 cm

Holzart :................................................
  Bietereintrag
Menge: 13,000 St

**3.9 Fensterbleche**
Äußere Fensterbankverblechung aus Zinkblech bei Erfordernis vorsichtig ausbauen und entsorgen. Neue Verblechung aus Zink. herstellen und passend zum Fenstereinbau montieren.
Zuschnitt: 125
2-fach gekantet, Fensterbank mit Wulst.
Fensterbreite ca. 85 cm
Menge: 5,000 St

**3.10 Holzfensterbank erneuern**
Äußere Fensterbank aus Holz bei Erfordernis vorsichtig ausbauen und durch neue aus splintfreiem Lärchenholz ersetzen
Menge: 5,000 St

**3.11 Verleistungen**
Verleistungen 1,5/4,0 cm aus splintfreiem Lärchenholz, endbehandelt analog der Fenster, liefern und fachgerecht von außen auf den Fenstern montieren. Durch den falschen Einbau der vorhandenen Fensterbekleidungen im OG macht sich die Abdeckung der Einbaufuge erforderlich.
Menge: 10,000 m

**3.12 Zulage Toilette**
Zulage zum Fenstereinbau im Bereich der Toiletten falls zusätzliche vorsichtige Stemmarbeiten an Fliesen erforderlich werden.
Menge: 2,000 h

USt %: 19,00
